# Schlüter®-BARA-RKLT - Perfil vierteaguas, al. lacado, 2, 5m x 30mm, gris medium

- Propiedad del archivo: CONSTRUNARIO
- Formato: FIEBDC-3/2012
- Programa: Construnario Versión 3.51
- Fecha de los precios: 28/10/2022
- Divisa: EUR

**PSLURKLT30PG** m Schlüter®-BARA-RKLT - Perfil vierteaguas, al. lacado, 2, 5m x 30mm, gris medium
Precio: 51.07
Schlüter®-BARA-RKLT es un perfil vierteaguas con aperturas desagüe de aluminio lacado. Es apto para la colocación de baldosas de gran formato sobreelevadas o sobre grava / gravilla. El perfil Schlüter®-BARA-RLKT dispone de una ranura para la fijación del sistema de canalones Schlüter®-BARIN. Código EAN: 4011832129346
