# Schlüter®-BARA-STU - Cinta fina de al., acero inox. V2A, 30cm, x 35 mm, x 0, 5mm, , gris metálico RAL9006

- Propiedad del archivo: CONSTRUNARIO
- Formato: FIEBDC-3/2012
- Programa: Construnario Versión 3.51
- Fecha de los precios: 28/10/2022
- Divisa: EUR

**PSLUSTU335GM** u Schlüter®-BARA-STU - Cinta fina de al., acero inox. V2A, 30cm, x 35 mm, x 0, 5mm, , gris metálico RAL9006
Precio: 1.90
Schlüter®-BARA-STU son cintas finas de aluminio, que se pueden cortar con unas tijeras a la longitud deseada y que se pueden pegar con silicona a los perfiles BARA para cubrir las uniones. Código EAN: 4011832080982
