# Schlüter®-BARA-FAP/E 90° - Ángulo externo 90°, 165mm, castaño RAL8003

- Propiedad del archivo: CONSTRUNARIO
- Formato: FIEBDC-3/2012
- Programa: Construnario Versión 3.51
- Fecha de los precios: 28/10/2022
- Divisa: EUR

**E90FAP165RB** u Schlüter®-BARA-FAP/E 90° - Ángulo externo 90°, 165mm, castaño RAL8003
Precio: 34.84
Schlüter®-BARA-FAP es un perfil para el recubrimiento de los cantos de forjado de balcones. Código EAN: 4011832135590
