# Schlüter®-BARIN-SR AC - Juego de canales BARIN 2, 5m, al. lacado, blanco brillante RAL9010

- Propiedad del archivo: CONSTRUNARIO
- Formato: FIEBDC-3/2012
- Programa: Construnario Versión 3.51
- Fecha de los precios: 28/10/2022
- Divisa: EUR

**BSR4R250BW** u Schlüter®-BARIN-SR AC - Juego de canales BARIN 2, 5m, al. lacado, blanco brillante RAL9010
Precio: 126.85
1 canal 2,50 m p. cada uno, 1 perfil de revestimiento 2,50 + 0,50 m 1 elemento de unión 8 tornillos Código EAN: 4011832039249
