# Schlüter®-BARIN-SR AC - BARIN set ángulo externo 135º, al. lacado, gris metálico RAL9006

- Propiedad del archivo: CONSTRUNARIO
- Formato: FIEBDC-3/2012
- Programa: Construnario Versión 3.51
- Fecha de los precios: 28/10/2022
- Divisa: EUR

**BSR4EWG135GM** u Schlüter®-BARIN-SR AC - BARIN set ángulo externo 135º, al. lacado, gris metálico RAL9006
Precio: 85.57
1 ángulo 2 elementos de unión 1 protector Código EAN: 4011832082634
