# Schlüter®-BARIN-SR AC - BARIN set ángulo externo 90º c/desagüe der., al. lacado, castaño RAL8003

- Propiedad del archivo: CONSTRUNARIO
- Formato: FIEBDC-3/2012
- Programa: Construnario Versión 3.51
- Fecha de los precios: 28/10/2022
- Divisa: EUR

**BSR4E90RDN60RB** u Schlüter®-BARIN-SR AC - BARIN set ángulo externo 90º c/desagüe der., al. lacado, castaño RAL8003
Precio: 109.15
1 ángulo 2 elementos de unión 1 protector Código EAN: 4011832107498
