# Schlüter®-BARIN-SR AC - Juego de canales BARIN 1, 5m, al. lacado, marrón oscuro RAL8019

- Propiedad del archivo: CONSTRUNARIO
- Formato: FIEBDC-3/2012
- Programa: Construnario Versión 3.51
- Fecha de los precios: 28/10/2022
- Divisa: EUR

**BSR4R150SB** u Schlüter®-BARIN-SR AC - Juego de canales BARIN 1, 5m, al. lacado, marrón oscuro RAL8019
Precio: 74.93
1 canal 1,50 m p. cada uno, 1 perfil de revestimiento 1,50 m + 0,50 m 1 elemento de unión 4 tornillos Código EAN: 4011832060274
