# Schlüter®-BARIN-SR AC - BARIN set ángulo interno 135º, al. lacado, marrón oscuro RAL8019

- Propiedad del archivo: CONSTRUNARIO
- Formato: FIEBDC-3/2012
- Programa: Construnario Versión 3.51
- Fecha de los precios: 28/10/2022
- Divisa: EUR

**BSR4IWG135SB** u Schlüter®-BARIN-SR AC - BARIN set ángulo interno 135º, al. lacado, marrón oscuro RAL8019
Precio: 85.57
1 ángulo Código EAN: 4011832082740
