# Schlüter®-BARIN-R AC - Ángulo de tubo 72° Ř 60 mm, al. lacado, gris metálico RAL9006

- Propiedad del archivo: CONSTRUNARIO
- Formato: FIEBDC-3/2012
- Programa: Construnario Versión 3.51
- Fecha de los precios: 28/10/2022
- Divisa: EUR

| Código | Ud | Descripción | Precio |
|---|---|---|---|
| BRB72DN60GM | u | Schlüter®-BARIN-R AC - Ángulo de tubo 72° Ř 60 mm, al. lacado, gris metálico RAL9006 | 41.26 |
