# Schlüter®-BARIN-R AC - Pitón roscado de 200 mm p/abrazaderas

- Propiedad del archivo: CONSTRUNARIO
- Formato: FIEBDC-3/2012
- Programa: Construnario Versión 3.51
- Fecha de los precios: 28/10/2022
- Divisa: EUR

| Código | Ud | Descripción | Precio |
|---|---|---|---|
| BRSS200 | u | Schlüter®-BARIN-R AC - Pitón roscado de 200 mm p/abrazaderas | 4.28 |
