# Schlüter®-BARIN-R Z/K - Tapón hembra p/tubo soporte de zinc Ø 60 / 116 mm (30),

- Propiedad del archivo: CONSTRUNARIO
- Formato: FIEBDC-3/2012
- Programa: Construnario Versión 3.51
- Fecha de los precios: 28/10/2022
- Divisa: EUR

| Código | Ud | Descripción | Precio |
|---|---|---|---|
| PSLUBRSKDN60116Z | u | Schlüter®-BARIN-R Z/K - Tapón hembra p/tubo soporte de zinc Ø 60 / 116 mm (30), | 6.78 |
