# Schlüter®-BARIN-R Z/K - Bifurcación Ř 110/60 mm (DN 100/60) (31), zinc

- Propiedad del archivo: CONSTRUNARIO
- Formato: FIEBDC-3/2012
- Programa: Construnario Versión 3.51
- Fecha de los precios: 28/10/2022
- Divisa: EUR

| Código | Ud | Descripción | Precio |
|---|---|---|---|
| PSLUBRAZDN10060Z | u | Schlüter®-BARIN-R Z/K - Bifurcación Ř 110/60 mm (DN 100/60) (31), zinc | 96.82 |
