# Schlüter®-BARIN-R Z/K - Bifurcación Ř 110 / 60 mm (DN 100/60) (31), cobre

- Propiedad del archivo: CONSTRUNARIO
- Formato: FIEBDC-3/2012
- Programa: Construnario Versión 3.51
- Fecha de los precios: 28/10/2022
- Divisa: EUR

| Código | Ud | Descripción | Precio |
|---|---|---|---|
| PSLUBRAZDN10060K | u | Schlüter®-BARIN-R Z/K - Bifurcación Ř 110 / 60 mm (DN 100/60) (31), cobre | 109.15 |
