# Schlüter®-TROBA-STELZ-PL / -PAS

- Propiedad del archivo: CONSTRUNARIO
- Formato: FIEBDC-3/2012
- Programa: Construnario Versión 3.51
- Fecha de los precios: 28/10/2022
- Divisa: EUR

| Código | Descripción |
|---|---|
| C0805SCH-070205203 | Schlüter®-TROBA-STELZ-PL / -PAS |
