# Schlüter-BEKOTEC - Sist. cale. y ref. p/suelo radiante, baja altura, placa nódulos p/tubos 16mm, p/recrecidos convencionales

- Propiedad del archivo: CONSTRUNARIO
- Formato: FIEBDC-3/2012
- Programa: Construnario Versión 3.51
- Fecha de los precios: 28/10/2022
- Divisa: EUR
- Código: schluter-sys (01/11/2022)

**USLU01_1** m2 Schlüter-BEKOTEC - Sist. cale. y ref. p/suelo radiante, baja altura, placa nódulos p/tubos 16mm, p/recrecidos convencionales
Suministro y colocación de sistema de calefacción por suelo radiante Schlüter-BEKOTEC-THERM, de baja altura y baja temperatura de impulsión SCHLÜTER-SYSTEMS, compuesto por placa de nódulos de poliestireno expandido (EPS) de medidas 75,5x106 cm, modelo Schlüter-BEKOTEC-EN con aislamiento térmico de 20 mm y concebida con nódulos de poliestireno cuyo diseño permite colocar los tubos calefactores Schlüter®-BEKOTEC-THERM-HR 16 RT de 16 mm de diámetro. Las placas de nódulos disponen de un sistema de machihembrado para el ensamblaje entre placas. El tubo calefactor de polietileno de 16 mm de diámetro exterior y 2 mm de espesor, resistente a la temperatura (PE-RT), con barrera de oxígeno (EVOH), se instala a una distancia de entre 75, 150, 225 o 300 mm entre tubos. Seguido se coloca el recrecido de mortero sin aditivar. Recomendaciones: . Zonas húmedas y zonas susceptibles de puentes térmicos los metros de tubo por m² serán de 13,5 m/l. . Zonas excluidas del punto anterior los metros de tubo por m² dependerá de la utilidad de la estancia: a. viviendas y oficinas 6,7 o 4,4 m/l (dependiendo de la ubicación geográfica) b. áreas comerciales e industria 3,3 m/l . Los circuitos nunca deberían superar 100 m/l.

| Código | Ud | Descripción | Rendimiento | Precio | Importe |
|---|---|---|---|---|---|
| EN2520P | m2 | Schlüter®-BEKOTEC-EN/P - Placa de nódulos, 75, 5x106 cm = 0, 8 m² (material) | 1.000 | 14.94 | 14.94 |
| BTHR16RT200 | m | Tubo calefactor 16 mm de PE-RT para EN/P y EN/PF, referencia BTHR 16 RT 200 de la serie BEKOTEC-THERM-HR de Schlüter®. Largo: 200 metros (material) | 13.333 | 1.64 | 21.87 |
| BTZRH75100 | u | Pinza para tubos calefactores de 16 mm, referencia BTZRH 75/100 de la serie BEKOTEC-THERM-RH de Schlüter®. Para fijar los tubos de calefacción en los nódulos de la placa BEKOTEC (material) | 0.010 | 27.05 | 0.27 |
| PSLUBTZRH17100 | u | Pinza de plástico para tubos calefactores de 16 mm, referencia BTZRH 17/100 de la serie BEKOTEC-THERM-RH 17 de Schlüter®. Para fijar tubos calefactores de 16 mm (material) | 0.010 | 14.18 | 0.14 |
| PSLUPSLU01 | m2 | Lámina de desolidarización del revestimiento cerámico con el soporte | 1.000 | 16.25 | 16.25 |
| BRS808KF | m | Schlüter®-BEKOTEC-BRS/KF - Cinta perimetral c/parte inferior adherente, 8x80 mm x 25 m (material) | 0.600 | 1.85 | 1.11 |
| BTZW1418 | u | Curva de definición de ángulos para tubos calefactores de Ø 14 y 16 mm, referencia BTZW 1418 de la serie BEKOTEC-THERM-ZW de Schlüter® (material) | 2.000 | 2.21 | 4.42 |
| PSLUPSLUOPCIO03 | m | Opcional - perfil para junta de dilatación | 0.000 | 0.73 | 0.00 |
| PSLUPSLUOPCIO04 | m2 | Opcional - aislamiento acústico | 0.000 | 4.33 | 0.00 |
| PSLUADEF |  | A definir dependiendo de la instalación | 0.000 | 0 | 0.00 |
| PSLUPSLUMORT1 | m2 | Capa de 8 mm de espesor de mortero de cemento tipo CT-C25-F4, según UNE-EN 13813, sin aditivos especiales (material) | 1.000 | 5.5 | 5.50 |
| O01OA030 | h | Oficial primera (mano de obra) | 0.762 | 19.64 | 14.97 |
| O01OA050 | h | Ayudante (mano de obra) | 0.762 | 17.49 | 13.33 |
| %AU2 | % | Medios auxiliares | 2 % | 92.80 | 1.86 |
| %CO3 | % | Costes indirectos | 3 % | 94.66 | 2.84 |
|  |  | Costes directos |  |  | 97.50 |

## Precios auxiliares

**PSLUPSLU01** m2 Lámina de desolidarización del revestimiento cerámico con el soporte

| Código | Ud | Descripción | Rendimiento | Precio | Importe |
|---|---|---|---|---|---|
| PSLUDITRA2530M | m2 | Schlüter®-DITRA 25 - Lámina de polietileno en bobinas, 30m x 1mm (material) | 1.000 | 16.14 | 16.14 |
| PSLU08 | Kg | Adhesivo cementoso de uso exclusivo para interiores y apto para calefacción por suelo radiante (material) | 0.500 | 0.22 | 0.11 |
|  |  | Costes directos |  |  | 16.25 |

**PSLUPSLUOPCIO03** m Opcional - perfil para junta de dilatación

| Código | Ud | Descripción | Rendimiento | Precio | Importe |
|---|---|---|---|---|---|
| DFP6100 | u | Schlüter®-DILEX-DFP - Perfil de junta dilatación, esp. poliuretano, 1m x 60mm (material) | 0.000 | 10.63 | 0.00 |
| DFP8100 | u | Schlüter®-DILEX-DFP - Perfil de junta dilatación, esp. poliuretano, 1m x 80mm (material) | 0.000 | 12.49 | 0.00 |
| DFP10100 | u | Schlüter®-DILEX-DFP - Perfil de junta dilatación, esp. poliuretano, 1m x 100mm (material) | 0.050 | 14.55 | 0.73 |
| DFP10250 | m | Schlüter®-DILEX-DFP - Perfil de junta dilatación, esp. poliuretano, 2, 5m x 100mm (material) | 0.000 | 14.05 | 0.00 |
|  |  | Costes directos |  |  | 0.73 |

**PSLUPSLUOPCIO04** m2 Opcional - aislamiento acústico

| Código | Ud | Descripción | Rendimiento | Precio | Importe |
|---|---|---|---|---|---|
| BTS510 | m2 | Schlüter®-BEKOTEC-BTS - Lámina de aislamiento acústico, 5 mm x 1 m x 50 m (50 m²) (material) | 1.000 | 4.33 | 4.33 |
|  |  | Costes directos |  |  | 4.33 |

**PSLUADEF** A definir dependiendo de la instalación

| Código | Descripción | Rendimiento | Precio |
|---|---|---|---|
| PSLUPSLUADEF2 | Colectores (25/11/2014) | 1 | 0 |
| PSLUPSLUADEF4 | Termostato (25/11/2014) | 1 | 0 |
| PSLUPSLUADEF3 | Electroválvula (25/11/2014) | 1 | 0 |
| PSLUPSLUADEF5 | Módulo de controll (25/11/2014) | 1 | 0 |
| PSLUPSLUADEF1 | Armario de distribuidor (25/11/2014) | 1 | 0 |

## Recursos

**EN2520P** m2 Schlüter®-BEKOTEC-EN/P - Placa de nódulos, 75, 5x106 cm = 0, 8 m²
Schlüter-Bekotec-EN/P es una placa de nódulos de poliestireno expandido (EPS) de medidas 75,5x106 cm con aislamiento térmico de 20 mm. Las placas de nódulos disponen de un sistema de machihembrado para el ensamblaje entre placas y a través de la disposición de los nódulos que la configuran se alberga el tubo calefactor Schlüter®BEKOTEC-THERM-HR 16 RT fabricado en polietileno de 16 mm de diámetro, 2 mm de espesor, con barrera de oxígeno (EVOH) y resistente a la temperatura (PE-RT). Los tubos calefactores se colocan entre los nódulos a una distancia de entre 75, 150, 225 o 300 mm. La placa está configurada para recibir el recrecido de mortero autonivelante sin aditivar con un grosor de entre mínimo de 8 mm y máximo de 25 mm. El modelo Schlüter®-BEKOTEC-EN/PF es de poliestireno (EPS 033 DEO) con un recubrimiento de una lámina de color naranja. Es especialmente apto para morteros autonivelantes no aditivados. Incluye aislamiento térmico de 20 mm. Datos técnicos: Medidas: 75,5x106 cm = 0,8 m² Clase de material: B2 según norma DIN 4102 Coeficiente de conductividad térmica: 033 (0,033 W/mK) Valor U: 1,650 W/m2K) Resistencia térmica: 0,606 m2K/W Indicación: Previo a la colocación de cerámica o piedra natural se debe colocar la lámina de desolidarización sobre el recrecido. La lámina se puede colocar tan pronto como el recrecido de mortero sea transitable. Se debe tener en cuenta nuestras hojas técnicas 6.1 y 9.1.c Indicación: EN/P = Placa de nódulos SIN recubrimiento de lámina, apta para morteros DEL TIPO CT-C25-F4 Código EAN: 4011832035227

**BTHR16RT200** m Tubo calefactor 16 mm de PE-RT para EN/P y EN/PF
Schlüter®-BEKOTEC-THERM-HR es un tubo calefactor realizado con PE-RT de gran calidad y flexibilidad lo cual facilita su colocación en las placas de nódulos. Diámetro de 14 ó 16 mm, grosor 2 mm, fabricado de conformidad con la norma DIN 16833, impermeable al oxígeno de conformidad con la norma DIN 4721/26, sometido a controlles de calidad SKZ A240. Comprobado y certificado según norma DIN-EN 1264 Nº de registro DIN CERTCO. 3V270 PE-RT Código EAN: 4011832056857

**BTZRH75100** u Pinza para tubos calefactores de 16 mm
Schlüter®-BEKOTEC-THERM-RH 75 es una pinza que se utiliza para fijar los tubos de calefacción en los nódulos de la placa BEKOTEC. Se recomienda especialmente en aquellos casos en que sea necesario colocar los tubos calefactores de 16 mm en la placa de nódulos en un ángulo de 45º. Código EAN: 4011832057526

**PSLUBTZRH17100** u Pinza de plástico para tubos calefactores de 16 mm
Schlüter®-BEKOTEC-THERM-RH 17 es una pinza de plástico con ganchos en sus extremos que permite fijar los tubos calefactores de 16 mm en aquellas zonas más difíciles. Código EAN: 4011832057519

**BRS808KF** m Schlüter®-BEKOTEC-BRS/KF - Cinta perimetral c/parte inferior adherente, 8x80 mm x 25 m
Schlüter®-BEKOTEC-BRS/KF es una cinta perimetral de espuma de polietileno reticulada de celda cerrada cuya parte inferior y posterior son adherentes para garantizar su fijación a la pared. La colocación de la placa de nódulos Schlüter®-BEKOTEC-THERM sobre la parte adherente de polietileno evita su movimiento durante la preparación de la pared. Código EAN: 4011832035234

**BTZW1418** u Curva de definición de ángulos para tubos calefactores de Ø 14 y 16 mm
Schlüter®-BEKOTEC-THERM-ZW es una curva de plástico que se utiliza para definir un ángulo de 90º en los tubos calefactores de Ø 14 y 16 mm que salen del armario de distribución al recrecido. Su colocación sobre el tubo calefactor es sencilla y se recomienda cuando el recrecido de mortero tenga un grosor relativamente fino. Código EAN: 4011832140570

**BTS510** m2 Schlüter®-BEKOTEC-BTS - Lámina de aislamiento acústico, 5 mm x 1 m x 50 m (50 m²)
Schlüter®-BEKOTEC-BTS es una lámina de aislamiento acústico de 5 mm de grosor de espuma de polietileno reticulada de celda cerrada que se coloca bajo la placa de nódulos Schlüter®-BEKOTEC. La colocación de Schlüter®-BEKOTEC-BTS mejora notablemente el aislamiento acústico. Se puede utilizar cuando, debido a los requisitos relativos a la altura de la construcción, no sea posible la colocación de placas de aislamiento de poliestireno o de fibra mineral. La carga máxima se debe reducir a 2 kN/m². Código EAN: 4011832030383

**DFP10100** u Schlüter®-DILEX-DFP - Perfil de junta dilatación, esp. poliuretano, 1m x 100mm
Schlüter®-DILEX-DFP es un perfil de juntas de dilatación para la instalación en la zona de puerta o para el tabicado de superficies de solado. Código EAN: 4011832045936

**DFP10250** m Schlüter®-DILEX-DFP - Perfil de junta dilatación, esp. poliuretano, 2, 5m x 100mm
Schlüter®-DILEX-DFP es un perfil de juntas de dilatación para la instalación en la zona de puerta o para el tabicado de superficies de solado. Código EAN: 4011832113376

**DFP6100** u Schlüter®-DILEX-DFP - Perfil de junta dilatación, esp. poliuretano, 1m x 60mm
Schlüter®-DILEX-DFP es un perfil de juntas de dilatación para la instalación en la zona de puerta o para el tabicado de superficies de solado. Código EAN: 4011832045912

**DFP8100** u Schlüter®-DILEX-DFP - Perfil de junta dilatación, esp. poliuretano, 1m x 80mm
Schlüter®-DILEX-DFP es un perfil de juntas de dilatación para la instalación en la zona de puerta o para el tabicado de superficies de solado. Código EAN: 4011832045929

**PSLUDITRA2530M** m2 Schlüter®-DITRA 25 - Lámina de polietileno en bobinas, 30m x 1mm
Schlüter®-DITRA 25 es una lámina de polietileno con estructura cuadriculada, conformada en forma de cola de milano, con una tela sin tejer en su reverso. Schlüter®-DITRA actúa en combinacion con pavimentos cerámicos como impermeabilización, equilibra la presión de vapor y actúa también como capa de desolidarización. Código EAN: 4011832135538
