# Schlüter-BEKOTEC-EN23F - Sist. cale. y ref. p/suelo radiante, baja altura, placa nódulos p/tubos 14mm

- Propiedad del archivo: CONSTRUNARIO
- Formato: FIEBDC-3/2012
- Programa: Construnario Versión 3.51
- Fecha de los precios: 28/10/2022
- Divisa: EUR
- Código: schluter-sys (01/11/2022)

**USLU03_1** m2 Schlüter-BEKOTEC-EN23F - Sist. cale. y ref. p/suelo radiante, baja altura, placa nódulos p/tubos 14mm
Suministro y colocación de sistema de calefacción por suelo radiante Schlüter-BEKOTEC-THERM, de baja altura y baja temperatura de impulsión SCHLÜTER-SYSTEMS, compuesto por placa de nódulos de poliestireno expandido (EPS) de medidas 75,5x106 cm, modelo Schlüter-BEKOTEC-EN con aislamiento térmico de 20 mm y concebida con nódulos de poliestireno cuyo diseño permite colocar los tubos calefactores Schlüter®-BEKOTEC-THERM-HR 16 RT de 16 mm de diámetro. Las placas de nódulos disponen de un sistema de machihembrado para el ensamblaje entre placas. El tubo calefactor de polietileno de 16 mm de diámetro exterior y 2 mm de espesor, resistente a la temperatura (PE-RT), con barrera de oxígeno (EVOH), se instala a una distancia de entre 75, 150, 225 o 300 mm entre tubos. Seguido se coloca el recrecido de mortero sin aditivar. Recomendaciones: . Zonas húmedas y zonas susceptibles de puentes térmicos los metros de tubo por m² serán de 13,5 m/l. . Zonas excluidas del punto anterior los metros de tubo por m² dependerá de la utilidad de la estancia: a. viviendas y oficinas 6,7 o 4,4 m/l (dependiendo de la ubicación geográfica) b. áreas comerciales e industria 3,3 m/l . Los circuitos nunca deberían superar 100 m/l.

| Código | Ud | Descripción | Rendimiento | Precio | Importe |
|---|---|---|---|---|---|
| EN23F | m2 | Schlüter®-BEKOTEC-EN 23 F - Placa de nódulos, 120x90 cm = 1, 08 m² (material) | 1.000 | 14.07 | 14.07 |
| PSLUBTZDK66 | u | Schlüter®-BEKOTEC-ZDK - Cinta adhesiva de dos caras, 66m x 30mm, espesor 1 mm (10 ud.) (material) | 0.038 | 63.04 | 2.40 |
| BTHR14RT200 | m | Schlüter®-BEKOTEC-THERM-HR - Tubo calefactor 14 mm p/EN 23 F, 200m x Ø 14 mm (material) | 13.333 | 1.6 | 21.33 |
| PSLUPSLU01 | m2 | Lámina de desolidarización del revestimiento cerámico con el soporte | 1.000 | 16.25 | 16.25 |
| BRS808KF | m | Schlüter®-BEKOTEC-BRS/KF - Cinta perimetral c/parte inferior adherente, 8x80 mm x 25 m (material) | 2.000 | 1.85 | 3.70 |
| PSLUPSLUOPCIO03 | m | Opcional - perfil para junta de dilatación | 0.000 | 0.73 | 0.00 |
| PSLUPSLUOPCIO04 | m2 | Opcional - aislamiento acústico | 0.000 | 4.33 | 0.00 |
| PSLUPSLUOPCIO07 | u | Opcional - soporte de colocación del tubo calefactor | 0.000 | 283.56 | 0.00 |
| PSLUADEF |  | A definir dependiendo de la instalación | 0.000 | 0 | 0.00 |
| PSLUPSLUMORT2 | m2 | Capa de 8 mm de espesor de mortero de cemento tipo CT-C25-F4, según UNE-EN 13813, sin aditivos especiales (material) | 1.000 | 4.4 | 4.40 |
| O01OA030 | h | Oficial primera (mano de obra) | 0.762 | 19.64 | 14.97 |
| O01OA050 | h | Ayudante (mano de obra) | 0.762 | 17.49 | 13.33 |
| %AU2 | % | Medios auxiliares | 2 % | 90.45 | 1.81 |
| %CO3 | % | Costes indirectos | 3 % | 92.26 | 2.77 |
|  |  | Costes directos |  |  | 95.03 |

## Precios auxiliares

**PSLUPSLU01** m2 Lámina de desolidarización del revestimiento cerámico con el soporte

| Código | Ud | Descripción | Rendimiento | Precio | Importe |
|---|---|---|---|---|---|
| PSLUDITRA2530M | m2 | Schlüter®-DITRA 25 - Lámina de polietileno en bobinas, 30m x 1mm (material) | 1.000 | 16.14 | 16.14 |
| PSLU08 | Kg | Adhesivo cementoso de uso exclusivo para interiores y apto para calefacción por suelo radiante (material) | 0.500 | 0.22 | 0.11 |
|  |  | Costes directos |  |  | 16.25 |

**PSLUPSLUOPCIO03** m Opcional - perfil para junta de dilatación

| Código | Ud | Descripción | Rendimiento | Precio | Importe |
|---|---|---|---|---|---|
| DFP6100 | u | Schlüter®-DILEX-DFP - Perfil de junta dilatación, esp. poliuretano, 1m x 60mm (material) | 0.000 | 10.63 | 0.00 |
| DFP8100 | u | Schlüter®-DILEX-DFP - Perfil de junta dilatación, esp. poliuretano, 1m x 80mm (material) | 0.000 | 12.49 | 0.00 |
| DFP10100 | u | Schlüter®-DILEX-DFP - Perfil de junta dilatación, esp. poliuretano, 1m x 100mm (material) | 0.050 | 14.55 | 0.73 |
| DFP10250 | m | Schlüter®-DILEX-DFP - Perfil de junta dilatación, esp. poliuretano, 2, 5m x 100mm (material) | 0.000 | 14.05 | 0.00 |
|  |  | Costes directos |  |  | 0.73 |

**PSLUPSLUOPCIO04** m2 Opcional - aislamiento acústico

| Código | Ud | Descripción | Rendimiento | Precio | Importe |
|---|---|---|---|---|---|
| BTS510 | m2 | Schlüter®-BEKOTEC-BTS - Lámina de aislamiento acústico, 5 mm x 1 m x 50 m (50 m²) (material) | 1.000 | 4.33 | 4.33 |
|  |  | Costes directos |  |  | 4.33 |

**PSLUPSLUOPCIO07** u Opcional - soporte de colocación del tubo calefactor

| Código | Ud | Descripción | Rendimiento | Precio | Importe |
|---|---|---|---|---|---|
| BTZHRA750 | u | Soporte de colocación del tubo calefactor, referencia BTZHRA 750 de la serie BEKOTEC-THERM-HRA de Schlüter® (material) | 1.000 | 283.56 | 283.56 |
|  |  | Costes directos |  |  | 283.56 |

**PSLUADEF** A definir dependiendo de la instalación

| Código | Descripción | Rendimiento | Precio |
|---|---|---|---|
| PSLUPSLUADEF2 | Colectores (25/11/2014) | 1 | 0 |
| PSLUPSLUADEF4 | Termostato (25/11/2014) | 1 | 0 |
| PSLUPSLUADEF3 | Electroválvula (25/11/2014) | 1 | 0 |
| PSLUPSLUADEF5 | Módulo de controll (25/11/2014) | 1 | 0 |
| PSLUPSLUADEF1 | Armario de distribuidor (25/11/2014) | 1 | 0 |

## Recursos

**EN23F** m2 Schlüter®-BEKOTEC-EN 23 F - Placa de nódulos, 120x90 cm = 1, 08 m²
Schlüter®-BEKOTEC-EN 23 F es una placa de nódulos de poliestireno resistente a la presión para la instalación de los tubos de calefacción Schlüter®-BEKOTEC-THERM-HR con diámetro 14 mm. Para la unión se fijan las placas BEKOTEC solapando una fila de nódulos en la otra. La fijación SE ELIMNA ""EXACTA"" de los tubos de calefacción se efectúa entre los nódulos según necesidad en una trama de 75 mm. Para el recubrimiento de los nódulos se debe aplicar un mortero de cemento de obra de la calidad CT-C25-F4 (ZE20) o CA-C25-F4 (AE20) (Resistencia a la flexotracción máx. F5) en un grosor mínimo de 8 mm y máximo de 25 mm. Datos técnicos: Medidas: 75 150 225 300 mm Tubo de calefacción autorizado: BT HR 14 RT Clase de material: B2 según norma DIN 4102 Superficie: 120 x 90 cm = 1,08 m² Indicación: Previo a la colocación de cerámica o piedra natural se debe colocar la lámina de desolidarización sobre el recrecido. La lámina se puede colocar tan pronto como el recrecido de mortero sea transitable (pavimentos de sulfato de calcio < 2 % de humedad restante). Para la placa de nódulos EN 23 F y EN 18 FTS se debe utilizar la cinta perimetral BRS 808 KSF. Código EAN: 4011832100413

**PSLUBTZDK66** u Schlüter®-BEKOTEC-ZDK - Cinta adhesiva de dos caras, 66m x 30mm, espesor 1 mm (10 ud.)
Schlüter®-BEKOTEC-ZDK66 es una cinta adhesiva de dos caras para la fijación de la placa de nódulos EN 23 F al soporte. Código EAN: 4011832092954

**BTHR14RT200** m Schlüter®-BEKOTEC-THERM-HR - Tubo calefactor 14 mm p/EN 23 F, 200m x Ø 14 mm
Schlüter®-BEKOTEC-THERM-HR es un tubo calefactor realizado con PE-RT de gran calidad y flexibilidad lo cual facilita su colocación en las placas de nódulos. Diámetro de 14 ó 16 mm, grosor 2 mm, fabricado de conformidad con la norma DIN 16833, impermeable al oxígeno de conformidad con la norma DIN 4721/26, sometido a controlles de calidad SKZ A240. Comprobado y certificado según norma DIN-EN 1264 Nº de registro DIN CERTCO. 3V270 PE-RT Código EAN: 4011832093609

**BRS808KF** m Schlüter®-BEKOTEC-BRS/KF - Cinta perimetral c/parte inferior adherente, 8x80 mm x 25 m
Schlüter®-BEKOTEC-BRS/KF es una cinta perimetral de espuma de polietileno reticulada de celda cerrada cuya parte inferior y posterior son adherentes para garantizar su fijación a la pared. La colocación de la placa de nódulos Schlüter®-BEKOTEC-THERM sobre la parte adherente de polietileno evita su movimiento durante la preparación de la pared. Código EAN: 4011832035234

**BTS510** m2 Schlüter®-BEKOTEC-BTS - Lámina de aislamiento acústico, 5 mm x 1 m x 50 m (50 m²)
Schlüter®-BEKOTEC-BTS es una lámina de aislamiento acústico de 5 mm de grosor de espuma de polietileno reticulada de celda cerrada que se coloca bajo la placa de nódulos Schlüter®-BEKOTEC. La colocación de Schlüter®-BEKOTEC-BTS mejora notablemente el aislamiento acústico. Se puede utilizar cuando, debido a los requisitos relativos a la altura de la construcción, no sea posible la colocación de placas de aislamiento de poliestireno o de fibra mineral. La carga máxima se debe reducir a 2 kN/m². Código EAN: 4011832030383

**BTZHRA750** u Soporte de colocación del tubo calefactor, referencia BTZHRA 750 de la serie BEKOTEC-THERM-HRA de Schlüter®
Se monta sin necesidad de utilizar herramientas. Se puede desmontar fácilmente para poder transportarlo. Su estructura está fabricada en acero lacado estable. Está compuesta de: - un eje 1“ - dos estructuras triangulares unidas por el eje - 2 piezas que unen cada uno de los lados de las estructuras triangulares respectivamente Código EAN: 4011832060670

**DFP10100** u Schlüter®-DILEX-DFP - Perfil de junta dilatación, esp. poliuretano, 1m x 100mm
Schlüter®-DILEX-DFP es un perfil de juntas de dilatación para la instalación en la zona de puerta o para el tabicado de superficies de solado. Código EAN: 4011832045936

**DFP10250** m Schlüter®-DILEX-DFP - Perfil de junta dilatación, esp. poliuretano, 2, 5m x 100mm
Schlüter®-DILEX-DFP es un perfil de juntas de dilatación para la instalación en la zona de puerta o para el tabicado de superficies de solado. Código EAN: 4011832113376

**DFP6100** u Schlüter®-DILEX-DFP - Perfil de junta dilatación, esp. poliuretano, 1m x 60mm
Schlüter®-DILEX-DFP es un perfil de juntas de dilatación para la instalación en la zona de puerta o para el tabicado de superficies de solado. Código EAN: 4011832045912

**DFP8100** u Schlüter®-DILEX-DFP - Perfil de junta dilatación, esp. poliuretano, 1m x 80mm
Schlüter®-DILEX-DFP es un perfil de juntas de dilatación para la instalación en la zona de puerta o para el tabicado de superficies de solado. Código EAN: 4011832045929

**PSLUDITRA2530M** m2 Schlüter®-DITRA 25 - Lámina de polietileno en bobinas, 30m x 1mm
Schlüter®-DITRA 25 es una lámina de polietileno con estructura cuadriculada, conformada en forma de cola de milano, con una tela sin tejer en su reverso. Schlüter®-DITRA actúa en combinacion con pavimentos cerámicos como impermeabilización, equilibra la presión de vapor y actúa también como capa de desolidarización. Código EAN: 4011832135538
