# Schlüter®-BEKOTEC-THERM-HVE - Extensión de colector distribuidor del circuito calefactor

- Propiedad del archivo: CONSTRUNARIO
- Formato: FIEBDC-3/2012
- Programa: Construnario Versión 3.51
- Fecha de los precios: 28/10/2022
- Divisa: EUR

| Código | Ud | Descripción | Precio |
|---|---|---|---|
| BTHVE1DE | u | Schlüter®-BEKOTEC-THERM-HVE - Extensión de colector distribuidor del circuito calefactor | 99.42 |
