# Schlüter®-BEKOTEC-THERM-KH - Válvula esférica 2 piezas/kit, 3/4" (DN 20)

- Propiedad del archivo: CONSTRUNARIO
- Formato: FIEBDC-3/2012
- Programa: Construnario Versión 3.51
- Fecha de los precios: 28/10/2022
- Divisa: EUR

**BTZ2KH20** u Schlüter®-BEKOTEC-THERM-KH - Válvula esférica 2 piezas/kit, 3/4" (DN 20)
Precio: 26.53
Schlüter®-BEKOTEC-THERM-KH es una válvula esférica, de cobre niquelado que posee en uno de sus lados una rosca macho con un diámetro de 3/4“ (DN 20) que sirve para realizar la conexión con una junta hermética al distribuidor de Schlüter, así como una rosca hembra de 1“ (DN 25) o de 3/4“ (DN 20) (Comercializado en paquetes con una pieza respectivamente para el circuito de impulsión y de retorno). Código EAN: 4011832057168
