# Schlüter®-BEKOTEC-THERM-KH - Válvula esférica 2 piezas/kit, 1" (DN 25)

- Propiedad del archivo: CONSTRUNARIO
- Formato: FIEBDC-3/2012
- Programa: Construnario Versión 3.51
- Fecha de los precios: 28/10/2022
- Divisa: EUR

**BTZ2KH25** u Schlüter®-BEKOTEC-THERM-KH - Válvula esférica 2 piezas/kit, 1" (DN 25)
Precio: 38.62
Schlüter®-BEKOTEC-THERM-KH es una válvula esférica, de cobre niquelado que posee en uno de sus lados una rosca macho con un diámetro de 1“ (DN 25) que sirve para realizar la conexión con una junta hermética al distribuidor de Schlüter, así como una rosca hembra de 1“ (DN 25) o de 3/4“ (DN 20) (Comercializado en paquetes con una pieza respectivamente para el circuito de impulsión y de retorno). Código EAN: 4011832057151
