# Rosca de 16 mm de diámetro, referencia BTZ2KV 16 de la serie BEKOTEC-THERM-KV de Schlüter®. Conecta los tubos calefactores de Schlüter con el distribuidor

- Propiedad del archivo: CONSTRUNARIO
- Formato: FIEBDC-3/2012
- Programa: Construnario Versión 3.51
- Fecha de los precios: 28/10/2022
- Divisa: EUR

**BTZ2KV16** u Rosca de 16 mm de diámetro, referencia BTZ2KV 16 de la serie BEKOTEC-THERM-KV de Schlüter®. Conecta los tubos calefactores de Schlüter con el distribuidor
Precio: 8.05
Schlüter®-BEKOTEC-THERM-KV es una rosca de 16 mm de diámetro de 3/4“ (DN 20) fabricada en cobre niquelado que conecta los tubos calefactores de Schlüter con el distribuidor (Comercializado en paquetes que incluyen una pieza para el circuito de impulsión y de retorno respectivamente). Código EAN: 4011832057533
