# Schlüter®-BEKOTEC-THERM-KV - Rosca, 2 piezas/kit, Ř 14 mm

- Propiedad del archivo: CONSTRUNARIO
- Formato: FIEBDC-3/2012
- Programa: Construnario Versión 3.51
- Fecha de los precios: 28/10/2022
- Divisa: EUR

**BTZ2KV14** u Schlüter®-BEKOTEC-THERM-KV - Rosca, 2 piezas/kit, Ř 14 mm
Precio: 8.05
Schlüter®-BEKOTEC-THERM-KV es una rosca de 14 mm de diámetro de 3/4“ (DN 20) fabricada en cobre niquelado que conecta los tubos calefactores de Schlüter con el distribuidor (Comercializado en paquetes que incluyen una pieza para el circuito de impulsión y de retorno respectivamente). Código EAN: 4011832093623
