# Schlüter®-BEKOTEC-THERM-KU - Pieza de unión Ř 14 mm

- Propiedad del archivo: CONSTRUNARIO
- Formato: FIEBDC-3/2012
- Programa: Construnario Versión 3.51
- Fecha de los precios: 28/10/2022
- Divisa: EUR

**BTZKU14** u Schlüter®-BEKOTEC-THERM-KU - Pieza de unión Ř 14 mm
Precio: 12.52
Schlüter®-BEKOTEC-THERM-KU es una pieza de unión de 3/4” (DN 20) fabricada en cobre niquelado que une entre sí los tubos calefactores. La pieza tiene un diámetro de 14 mm. Código EAN: 4011832093630
