# Schlüter®-BEKOTEC-THERM-HV/A - Kit de conexión p/5 circuitos distribuidor Ø 14 mm

- Propiedad del archivo: CONSTRUNARIO
- Formato: FIEBDC-3/2012
- Programa: Construnario Versión 3.51
- Fecha de los precios: 28/10/2022
- Divisa: EUR

**BTHV5A14** u Schlüter®-BEKOTEC-THERM-HV/A - Kit de conexión p/5 circuitos distribuidor Ø 14 mm
Precio: 89.59
Schlüter®-BEKOTEC-THERM-HV/A, kits para la conexión de los circuitos a los colectores, opcionalmente para tubos de calefacción de 14 mm, incluidas dos válvulas para la conexión general. Código EAN: 4011832105203
