# Módulo de control para el conexionado de 6 termostatos BT ER, referencia BT EAR 6 de la serie BEKOTEC-THERM-EAR de Schlüter®. Tensión de entrada: 230 V, AC. Medidas: 162x92x45 mm

- Propiedad del archivo: CONSTRUNARIO
- Formato: FIEBDC-3/2012
- Programa: Construnario Versión 3.51
- Fecha de los precios: 28/10/2022
- Divisa: EUR

**BTEAR6** u Módulo de control para el conexionado de 6 termostatos BT ER, referencia BT EAR 6 de la serie BEKOTEC-THERM-EAR de Schlüter®. Tensión de entrada: 230 V, AC. Medidas: 162x92x45 mm
Precio: 158.91
Schlüter®-BEKOTEC-THERM-EAR son módulos de control para el conexionado de 2 ó 6 termostatos BT ER con conexión por cable. Los módulos de control BT EAR2 para 2 o BT EAR6 para 6 termostatos se pueden combinar a través de un sencillo sistema de conexionado. De esta forma se puede adaptar el sistema de calefacción a la cantidad de habitaciones/ circuitos y ajustar al número de electroválvulas. Cada canal permite conectar un máximo de 4 electroválvulas. Es posible realizar una instalación mixta combinándolo con módulos de control para termostatos inalámbricos Schlüter®-BEKOTEC-THERM-EAR/WL. La tensión de alimentación para los termostatos es de 5 V DC (SELV) y de 230 V para el conexionado de las electroválvulas a través del módulo básico “Control” Schlüter®-BEKOTEC-THERM-EBC. El modo de funcionamiento y la fuente de alimentación “entrada/salida” están perfectamente identificadas a través de iluminación LED. Código EAN: 4011832154966
