# Guía de fijación para los tubos de calefacción Ø 10-12 mm, referencia BTZRKL 1012 de la serie BEKOTEC-ZRKL de Schlüter®

- Propiedad del archivo: CONSTRUNARIO
- Formato: FIEBDC-3/2012
- Programa: Construnario Versión 3.51
- Fecha de los precios: 28/10/2022
- Divisa: EUR

**BTZRKL1012** u Guía de fijación para los tubos de calefacción Ø 10-12 mm, referencia BTZRKL 1012 de la serie BEKOTEC-ZRKL de Schlüter®.
Precio: 4.64
Schlüter®- BEKOTEC-ZRKL es una guía de fijación para los tubos, que se instala sobre la placa lisa ENFG. Las guías de fijación son autoadhesivas, por lo que se pueden fijar de forma segura. Código EAN: 4011832142963
