# Módulo de control para el conexionado de 6 termostatos BT ER WL, referencia BT EAR 2 WL de la serie BEKOTEC-THERM-EAR/WL de Schlüter®. Tensión de entrada: 230 V, AC. Medidas: 162x92x45 mm

- Propiedad del archivo: CONSTRUNARIO
- Formato: FIEBDC-3/2012
- Programa: Construnario Versión 3.51
- Fecha de los precios: 28/10/2022
- Divisa: EUR

**BTEAR6WL** u Módulo de control para el conexionado de 6 termostatos BT ER WL, referencia BT EAR 2 WL de la serie BEKOTEC-THERM-EAR/WL de Schlüter®. Tensión de entrada: 230 V, AC. Medidas: 162x92x45 mm
Precio: 420.94
Schlüter®-BEKOTEC-THERM-EAR/WL son módulos de control para el conexionado de 2 ó 6 termostatos inalámbricos BT ER WL por radiofrecuencia. Los módulos de control BT EAR2 WL para 2 o BT EAR6 WL para 6 termostatos se pueden combinar a través de un sencillo sistema de conexionado. De esta forma se puede adaptar el sistema de calefacción a la cantidad de habitaciones/circuitos y ajustar al número de electroválvulas. Cada canal permite conectar un máximo de 4 electroválvulas. Es posible realizar una instalación mixta combinándolo con módulos de control para termostatos con conexión por cable Schlüter®-BEKOTEC-THERM-EAR. La tensión de alimentación es de 230 V para el conexionado de las electroválvulas a través del módulo básico de control Schlüter®-BEKOTEC-THERM-EBC. El modo de funcionamiento y la fuente de alimentación “entrada/salida” están perfectamente identificadas a través de iluminación LED. Código EAN: 4011832155864
