# Módulo básico control referencia BT EBC de la serie BEKOTEC-THERM-EBC de Schlüter®. Para la regulación de estancias a través de termostatos conexionados por cable o radiofrecuencia

- Propiedad del archivo: CONSTRUNARIO
- Formato: FIEBDC-3/2012
- Programa: Construnario Versión 3.51
- Fecha de los precios: 28/10/2022
- Divisa: EUR

**BTEBC** u Módulo básico control referencia BT EBC de la serie BEKOTEC-THERM-EBC de Schlüter®. Para la regulación de estancias a través de termostatos conexionados por cable o radiofrecuencia
Precio: 142.60
Schlüter®-BEKOTEC-THERM-EBC es el módulo básico “Control” necesario para la regulación de las estancias a través de termostatos conexionados por cable o por radiofrecuencia. Al módulo básico “Control” se conectan tanto los módulos de control para 2 ó 6 termostatos con conexión por cable, como los módulos para 2 ó 6 termostatos inalámbricos. De esta forma se pueden realizar instalaciones mixtas y futuras reconversiones del sistema de un modo sencillo. El módulo básico “Control” a través de los módulos para termostatos alimenta los termostatos con una tensión de 5 V DC (SELV) y las electroválvulas con una tensión de 230 V AC. El modo de funcionamiento y la fuente de alimentación “entrada/salida” están perfectamente identificadas a través de iluminación LED. Código EAN: 4011832154935
