# Temporizador con reloj digital, referencia BT EET de la serie BEKOTEC-THERM-EET de Schlüter®, Permite controlar la caída de temperatura

- Propiedad del archivo: CONSTRUNARIO
- Formato: FIEBDC-3/2012
- Programa: Construnario Versión 3.51
- Fecha de los precios: 28/10/2022
- Divisa: EUR

**BTEET** u Temporizador con reloj digital, referencia BT EET de la serie BEKOTEC-THERM-EET de Schlüter®, Permite controlar la caída de temperatura
Precio: 173.64
Schlüter®-BEKOTEC-THERM-EET es un temporizador con reloj digital, que permite controlar la caída de temperatura. Para su programación se extrae el temporizador del módulo básico “Control” y luego se vuelve a insertar. En la fase de reducción tiene lugar una caída de la temperatura de 4°C. Gracias al bajo espesor y a la rápida reacción del pavimento cerámico climatizado BEKOTEC-THERM, el temporizador con reloj digital cumple con las exigencias establecidas en los decretos de ahorro energético (ENEV). Código EAN: 4011832154942
