# Termostato extraplano con opción frío/calor, referencia BT ER/BW de la serie BEKOTEC-THERM-ER de Schlüter®. Pemite regular la temperatura

- Propiedad del archivo: CONSTRUNARIO
- Formato: FIEBDC-3/2012
- Programa: Construnario Versión 3.51
- Fecha de los precios: 28/10/2022
- Divisa: EUR

**BTERBW** u Termostato extraplano con opción frío/calor, referencia BT ER/BW de la serie BEKOTEC-THERM-ER de Schlüter®. Pemite regular la temperatura
Precio: 45.26
Schlüter®-BEKOTEC-THERM-ER es un termostato extraplano con opción “frío/calor” y conexión por cable, que permite regular la temperatura. El dispositivo transmite la temperatura ambiente y la temperatura de consigna al módulo de control para termostatos. La temperatura de consigna se puede regular entre 8° y 30°C y también se puede limitar utilizando el dispositivo limitador correspondiente. Existe la posibilidad de incorporar un temporizador con reloj digital al módulo básico “Control”, que permite controlar la caída de temperatura de 4ºC. El termostato se alimenta con una tensión de 5 V DC (SELV) a través del módulo de control para termostatos, que a su vez está conectado al módulo básico “Control”. El termostato muestra a través de una señal luminosa el estado de funcionamiento frío/calor con un diodo LED mediante el cambio de color “rojo/azul”. Código EAN: 4011832154904
