# Termostato extraplano con opción frío/calor, referencia BT ER WL/BW de la serie BEKOTEC-THERM-ER/WL de Schlüter®. Pemite regular la temperatura por radiofrecuencia

- Propiedad del archivo: CONSTRUNARIO
- Formato: FIEBDC-3/2012
- Programa: Construnario Versión 3.51
- Fecha de los precios: 28/10/2022
- Divisa: EUR

**BTERWLBW** u Termostato extraplano con opción frío/calor, referencia BT ER WL/BW de la serie BEKOTEC-THERM-ER/WL de Schlüter®. Pemite regular la temperatura por radiofrecuencia
Precio: 172.59
Schlüter®-BEKOTEC-THERM-ER/WL es un termostato inalámbrico extraplano con opción “frío/calor”, que permite regular la temperatura por radiofrecuencia. El dispositivo transmite la temperatura ambiente y la temperatura de consigna al módulo de control para termostatos. La temperatura de consigna se puede regular entre 8° y 30°C y también se puede limitar utilizando el dispositivo limitador correspondiente. Existe la posibilidad de incorporar un temporizador con reloj digital al módulo básico “Control”, que permite controlar la caída de temperatura de 4ºC. Una célula fotovoltaica permite su funcionamiento sin batería. El termostato también puede funcionar con una pila de botón de 3 V en estancias con luz insuficiente. Código EAN: 4011832154911
