# Electroválvula para control de flujo, referencia BTESA 230 de la serie BEKOTEC-THERM-ESA de Schlüter®, Pontencia: 230voltios

- Propiedad del archivo: CONSTRUNARIO
- Formato: FIEBDC-3/2012
- Programa: Construnario Versión 3.51
- Fecha de los precios: 28/10/2022
- Divisa: EUR

**BTESA230V2** u Electroválvula para control de flujo, referencia BTESA 230 de la serie BEKOTEC-THERM-ESA de Schlüter®, Pontencia: 230voltios.
Precio: 39.50
Schlüter®- BEKOTEC-THERM-ESA es una electroválvula con una potencia de 230 ó 24 voltios, que se utiliza para controlar el flujo que pasa por la válvula de retorno. Se conecta mediante un enchufe a la válvula del circuito de retorno del distribuidor. Esta electrovávula indica su capacidad e incluye una función de control del adaptador de la válvula y un dispositivo que la protege de la humedad. La válvula se suministra en posición de apertura inicial (First-open) y desconectada sin corriente. Cable de conexión de 1!metro con enchufe. Medidas ancho/alto/profundidad: 44 x 51 x 48 mm Código EAN: 4011832178801
