# Tubo calefactor 10 mm para EN 12 FK, referencia BTHR 10 RT 750 de la serie BEKTEC-THERM-HR. Largo: 750 m

- Propiedad del archivo: CONSTRUNARIO
- Formato: FIEBDC-3/2012
- Programa: Construnario Versión 3.51
- Fecha de los precios: 28/10/2022
- Divisa: EUR

**BTHR10RT750** m Tubo calefactor 10 mm para EN 12 FK, referencia BTHR 10 RT 750 de la serie BEKTEC-THERM-HR. Largo: 750 m
Precio: 1.45
Schlüter®-BEKOTEC-THERM-HR es un tubo de calefacción de PE-RT de alta calidad, altamente flexible y apto para la colocación óptima en las placas de nódulos Schlüter®-BEKOTEC. Diámetros 10, 12, 14 y 16 fabricados según DIN 16833, con barrera antidifusión de oxígeno según norma DIN 4721/26, y supervisión de calidad SKZ A240. Código EAN: 4011832178337
