# Módulo de impulsión y retorno para el distribuidor de plástico, referencia BTHVT 2 DK de la serie BEKOTEC-THERM-HVP de Schlüter®. 2 conexiones

- Propiedad del archivo: CONSTRUNARIO
- Formato: FIEBDC-3/2012
- Programa: Construnario Versión 3.51
- Fecha de los precios: 28/10/2022
- Divisa: EUR

**BTHVT2DK** u Módulo de impulsión y retorno para el distribuidor de plástico, referencia BTHVT 2 DK de la serie BEKOTEC-THERM-HVP de Schlüter®. 2 conexiones
Precio: 86.00
Schlüter-BEKOTEC-THERM-HVP es un distribuidor de circuitos de plástico reforzado con fibra de vidrio. Cada distribuidor de circuitos de calefacción está compuesto por un set de remate y de 1 hasta 12 distribuidores de impulsión y retorno así como soporte de montaje. Debido a la construcción modular, cada salida del circuito de calefacción (largo de 50 mm) puede girarse hasta 180°, es conectable en ambos lados y está asegurado por los elementos de fijación integrados. El caudalímetro instalado en el circuito de impulsión posee una escala medidora transparente, que permite regular el suministro entre 0,5 y 5,0 litros por minuto. El módulo de retorno está compuesto de una válvula termostato incorporada con un capuchón protector, regulable manualmente que se adapta a las electroválvulas de Schlüter. El set de remate está compuesto por módulos de remate con una tapón lateral estanco de 1", así como una pieza final con entrada y salida de 1/2" (giratorio) con termómetro para sentido de impulsión y de retorno. Además, disponemos por separado de un set de llaves de entrada DN 25 o DN 20 así como de soportes de sujeción (set) para la instalación en armario de distribución o sobre un soporte existente. Para obtener información detallada sobre longitudes y ejemplos de montaje, consulte nuestro manual técnico. Código EAN: 4011832178283
