# Set de remate para distribuidor de plástico, referencia BTHVT ASK de la serie BEKOTEC-THERM-HVP de Schlüter

- Propiedad del archivo: CONSTRUNARIO
- Formato: FIEBDC-3/2012
- Programa: Construnario Versión 3.51
- Fecha de los precios: 28/10/2022
- Divisa: EUR

**BTHVTASK** u Set de remate para distribuidor de plástico, referencia BTHVT ASK de la serie BEKOTEC-THERM-HVP de Schlüter
Precio: 94.84
Indicación: El set está compuesto por un circuito de impulsión y un circuito de retorno. Código EAN: 4011832178269
