# Soporte de sujeción alto, referencia BTHVT KH de la serie BEKOTEC-THERM-HK de Schlüter®,

- Propiedad del archivo: CONSTRUNARIO
- Formato: FIEBDC-3/2012
- Programa: Construnario Versión 3.51
- Fecha de los precios: 28/10/2022
- Divisa: EUR

**BTHVTKH** u Soporte de sujeción alto, referencia BTHVT KH de la serie BEKOTEC-THERM-HK de Schlüter®,
Precio: 15.92
Soporte de sujeción BTHVT KF adaptado a los armarios de distribución Schlüter. Código EAN: 4011832178313
