# Válvula para la regulación de la temperatura ambiental, referencia BRT RRB de la serie BEKOTEC-THERM-HK de Schlüter®. Con función de bypass para su montaje en paredes

- Propiedad del archivo: CONSTRUNARIO
- Formato: FIEBDC-3/2012
- Programa: Construnario Versión 3.51
- Fecha de los precios: 28/10/2022
- Divisa: EUR

**BTRRB** u Válvula para la regulación de la temperatura ambiental, referencia BRT RRB de la serie BEKOTEC-THERM-HK de Schlüter®. Con función de bypass para su montaje en paredes
Precio: 269.13
Schlüter®- BEKOTEC-THERM-RRB es una válvula para la regulación de la temperatura ambiental con función de bypass para su montaje en paredes. Se puede utilizar para la regulación de la temperatura ambiental de un circuito de calefacción sin necesidad de energía adicional (corriente). Condiciones: La temperatura del agua de impulsión disponible debe ser de máximo 50ºC. El montaje en la pared se debe realizar al inicio de un circuito de suelo radiante BEKOTEC-THERM. Mediante la regulación de la válvula del bypass se consigue una temperatura constante del pavimento. De esta forma se evita el enfriamento completo del pavimento y se garantiza una temperatura mínima para las zonas que habitualmente se pisan descalzos. La temperatura ambiental es regulable mediante un termostato de 7 a 28ºC. El armario se comercializa con: - una caja empotrada con una profundidad de montaje regulable B x H x T = 135 x 190 x 57 mm - dos ángulos de fijación - una tapa blanca, B x H = 145 x 210 mm, un regulador de temperatura ambiental integrado de 7 a 28ºC - una válvula RRB de latón, incl. válvula de purga de aire y válvula de barrido, con conexiones de válvula AG 3/4" (DN 20) aptos para su uso en combinación con las roscas BTZ 2 KV … - válvula de bypass para el volumen de caudal básico - pieza de regulación para el volumen de caudal total - instrucciones de montaje Código EAN: 4011832122781
