# Válvula limitadora de la temperatura del circuito de retorno, referencia BTRTB de la serie BEKOTEC-THERM-RTB de Schlüter®. Se encastra en la pared y se instala en el extremo del circuito BEKOTEC

- Propiedad del archivo: CONSTRUNARIO
- Formato: FIEBDC-3/2012
- Programa: Construnario Versión 3.51
- Fecha de los precios: 28/10/2022
- Divisa: EUR

**BTRTB** u Válvula limitadora de la temperatura del circuito de retorno, referencia BTRTB de la serie BEKOTEC-THERM-RTB de Schlüter®. Se encastra en la pared y se instala en el extremo del circuito BEKOTEC
Precio: 179.03
Schlüter®-BEKOTEC-THERM-RTB es una válvula que limita la temperatura del circuito de retorno. Esta válvula se encastra en la pared y se instala en el extremo del circuito BEKOTEC. Se puede utilizar para limitar la temperatura del agua del circuito que estuviera instalado con anterioridad y también sirve para climatizar el suelo de una estancia con los radiadores existentes. El limitador de temperatura se puede regular entre los veinte y los cuarenta grados centígrados. El armario se comercializa con: - Un compartimento encastrable en la pared de profundidad regulable Anchura x Altura x Profundidad 135 x 190 x 57 hasta 75 mm aprox. - Lacado en blanco, - Anchura x Altura = 145 x 200 mm - dos ángulos de fijación - Válvula RTB de latón que incluye válvula de extracción de aire y limpieza, con adaptador de válvula AG 3/4“ (Diametro de 20) adaptables a anillas enroscables de sujección BTZ 2 KV … - Rueda de termostato para regular la temperatura del circuito de retorno Temperatura programable de entre 20–40°C instrucciones de montaje Código EAN: 4011832064685
