# Válvula para la regulación de la temperatura ambiente, referencia BTRTBR V2G/BW de la serie BEKOTEC-THERM-RTBR de Schlüter®. Color, negro

- Propiedad del archivo: CONSTRUNARIO
- Formato: FIEBDC-3/2012
- Programa: Construnario Versión 3.51
- Fecha de los precios: 28/10/2022
- Divisa: EUR

**BTRTBRV2GGS** u Válvula para la regulación de la temperatura ambiente, referencia BTRTBR V2G/BW de la serie BEKOTEC-THERM-RTBR de Schlüter®. Color, negro
Precio: 550.00
Schlüter-BEKOTEC-THERM-RTBR es una válvula para la regulación de la temperatura ambiente con un limitador de temperatura de retorno integrado para su montaje en paredes en combinación con el sistema de calentamiento de superficie BEKOTEC-THERM. Se instala al final de un circuito de calefacción BEKOTEC sin necesidad de un sistema de alimentación adicional (corriente). Se puede utilizar para limitar la temperatura del agua del circuito y controla simultáneamente la temperatura ambiente de la superficie de calentamiento. El limitador de temperatura de retorno se puede regular de 20° a 40°C. La temperatura ambiente se regula de forma continua mediante un cabezal termostático de 7° a 28°C. El armario se comercializa con: • Caja de instalación empotrable con profundidad de instalación ajustable B x H x T = 145 x 190 x 57 mm • Dos ángulos de fijación • Una tapa cristal de color blanco brillante (BW) o negro (GS), B x H = 155 x 210 mm, un regulador de temperatura ambiental integrado de 7 a 28°C • Válvula RTBR de latón que incluye válvula de extracción de aire y limpieza, ajustable de 20º a 40ºC, con adaptador de válvula AG 3/4" (Diámetro de 20) adaptables a anillas enroscables de sujeción BTZ 2 KV … • Instrucciones de montaje Código EAN: 4011832178832
