# Armario de distribución para montaje sobre pared, referencia BTVSV 11BW de la serie BEKOTEC-THERM-VSV de Schlüter®. Medidas exteriores: 882x620x125. Número máximo de circuitos sin PW: 11

- Propiedad del archivo: CONSTRUNARIO
- Formato: FIEBDC-3/2012
- Programa: Construnario Versión 3.51
- Fecha de los precios: 28/10/2022
- Divisa: EUR

**BTVSV11VW** u Armario de distribución para montaje sobre pared, referencia BTVSV 11BW de la serie BEKOTEC-THERM-VSV de Schlüter®. Medidas exteriores: 882x620x125. Número máximo de circuitos sin PW: 11
Precio: 266.21
Schlüter®-BEKOTEC-THERM-VSV es un armario de distribuición que se monta sobre la pared y que se comercializa con todos los accesorios necesarios para su instalación. El armario está fabricado en acero galvanizado y tanto su interior como su exterior están lacados. Schlüter®- BEKOTEC-THERM-VSV El armario se comercializa con: - Dos patas regulables en altura (de 0 a 90 mm). - Panel chapado para su cierre, desmontable - Guía de colocación de tubos calefactores, - 2 guías de fijación regulables en altura y una guía de montaje complementaria para conectar los módulos de control de Schlüter. - Profundidad del armario 125 mm. La puerta se cierra con un dispositivo giratorio. - Color: BW = blanco brillante Código EAN: 4011832178788
