# Rosca de empalme referencia BTZ2AN 14 de la serie BEKOTEC-THERM-AN de Schlüter®. 1/2" x 3/4“ de cobre niquelado. Para empalme de 14 mm

- Propiedad del archivo: CONSTRUNARIO
- Formato: FIEBDC-3/2012
- Programa: Construnario Versión 3.51
- Fecha de los precios: 28/10/2022
- Divisa: EUR

**BTZ2AN14** u Rosca de empalme referencia BTZ2AN 14 de la serie BEKOTEC-THERM-AN de Schlüter®. 1/2" x 3/4“ de cobre niquelado. Para empalme de 14 mm
Precio: 13.00
Schlüter®-BEKOTEC-THERM-AN es una rosca de empalme de 1/2" x 3/4“ de cobre niquelado. Por un lado con una rosca exterior estanca de 1/2“ (DN 15) y por el otro lado con una rosca de apriete de 3/4“ (DN 20) para el empalme al tubo de calefacción Schlüter de 14 mm o 16 mm. Código EAN: 4011832093647
