# Ángulo de empalme, referencia BTZ2AW 16 de la serie BEKOTEC-THERM-AW de Schlüter®. 1/2 x 3/4“ girable de latón niquelado, Para conexión de 16 mm

- Propiedad del archivo: CONSTRUNARIO
- Formato: FIEBDC-3/2012
- Programa: Construnario Versión 3.51
- Fecha de los precios: 28/10/2022
- Divisa: EUR

**BTZ2AW16** u Ángulo de empalme, referencia BTZ2AW 16 de la serie BEKOTEC-THERM-AW de Schlüter®. 1/2 x 3/4“ girable de latón niquelado, Para conexión de 16 mm
Precio: 25.10
Schlüter®-BEKOTEC-THERM-AW es un ángulo de empalme de 1/2 x 3/4“ girable de latón niquelado. Por un lado con una rosca exterior estanca de 1/2“ (DN 15) y por el otro lado con una rosca de apriete de 3/4“ (DN 20) para el empalme al tubo de calefacción Schlüter de 14 o 16 mm. Código EAN: 4011832082009
