# Kit de piezas de conexión doble de latón niquelado, referencia BTZ 2 DA de la serie BEKOTEC-THERM-DA de Schlüter®. DN20

- Propiedad del archivo: CONSTRUNARIO
- Formato: FIEBDC-3/2012
- Programa: Construnario Versión 3.51
- Fecha de los precios: 28/10/2022
- Divisa: EUR

**BTZ2DA** u Kit de piezas de conexión doble de latón niquelado, referencia BTZ 2 DA de la serie BEKOTEC-THERM-DA de Schlüter®. DN20
Precio: 56.11
Schlüter®-BEKOTEC-THERM-DA es un kit de piezas de conexión doble de latón niquelado. Consiste de una tuerca tapón de cono de 3/4“ (DN 20) y de un caño de cono para la conexión de los tubos de calefacción Schlüter con un diámetro de 12, 14 o 16mm. Con la pieza de conexión doble se puede conectar el segundo circuito a la estación mezcladora BTBMS/RT. En este caso los circuitos deben presentar la misma longitud y potencia. Código EAN: 4011832101250
