# Perfil decorativo, referencia A 125 TSOB de la serie Jolly-TSOB de Schlüter®. Medidas 12,5mmx2,50 m. Aluminio texturizado bronce

- Propiedad del archivo: CONSTRUNARIO
- Formato: FIEBDC-3/2012
- Programa: Construnario Versión 3.51
- Fecha de los precios: 28/10/2022
- Divisa: EUR

**A125TSOB** m Perfil decorativo, referencia A 125 TSOB de la serie Jolly-TSOB de Schlüter®. Medidas 12,5mmx2,50 m. Aluminio texturizado bronce
Precio: 13.16
Schlüter®-JOLLY-TS es un perfil decorativo fabricado en aluminio lacado con relieve para esquinas exteriores de paredes revestidas con baldosas cerámicas, así como para el remate de pavimentos y rodapiés, que protege los revestimientos cerámicos contra posibles agresiones mecánicas. Mediante el separador queda definida una junta perfecta entre el perfil y las baldosas. Código EAN: 4011832151170
