# Perfil decorativo, referencia A 60 TSDA de la serie Jolly-TSDA de Schlüter®. Medidas 6mmx2,50 m. Aluminio texturizado antracita oscuro

- Propiedad del archivo: CONSTRUNARIO
- Formato: FIEBDC-3/2012
- Programa: Construnario Versión 3.51
- Fecha de los precios: 28/10/2022
- Divisa: EUR

**A60TSDA** m Perfil decorativo, referencia A 60 TSDA de la serie Jolly-TSDA de Schlüter®. Medidas 6mmx2,50 m. Aluminio texturizado antracita oscuro
Precio: 11.58
Schlüter®-JOLLY-TS es un perfil decorativo fabricado en aluminio lacado con relieve para esquinas exteriores de paredes revestidas con baldosas cerámicas, así como para el remate de pavimentos y rodapiés, que protege los revestimientos cerámicos contra posibles agresiones mecánicas. Mediante el separador queda definida una junta perfecta entre el perfil y las baldosas. Código EAN: 4011832153341
