# Perfil decorativo, referencia A 80 BW/300 de la serie Jolly-AC de Schlüter®. Medidas 8mmx3 m. Color: blanco brillante, RAL 9003

- Propiedad del archivo: CONSTRUNARIO
- Formato: FIEBDC-3/2012
- Programa: Construnario Versión 3.51
- Fecha de los precios: 28/10/2022
- Divisa: EUR

**A80BW300** m Perfil decorativo, referencia A 80 BW/300 de la serie Jolly-AC de Schlüter®. Medidas 8mmx3 m. Color: blanco brillante, RAL 9003
Precio: 6.34
Schlüter®-JOLLY-A es un perfil decorativo fabricado en aluminio anodizado para esquinas de revestimientos cerámicos, así como remates de zócalos y revestimientos, que protege el revestimiento cerámico contra agresiones mecánicas. El perfil está disponible con diferentes acabados y superficies anodizadas. Mediante el separador queda de?nida una junta entre el per?l y la baldosa. Código EAN: 4011832010842
