# Perfil decorativo, referencia A 80 MBW de la serie Jolly-AC de Schlüter®. Medidas 8mmx2,50 m. Color: blanco brillante texturizado, RAL 9005

- Propiedad del archivo: CONSTRUNARIO
- Formato: FIEBDC-3/2012
- Programa: Construnario Versión 3.51
- Fecha de los precios: 28/10/2022
- Divisa: EUR

**A80MBW** m Perfil decorativo, referencia A 80 MBW de la serie Jolly-AC de Schlüter®. Medidas 8mmx2,50 m. Color: blanco brillante texturizado, RAL 9005
Precio: 6.34
Schlüter®-JOLLY-A es un perfil decorativo fabricado en aluminio anodizado para esquinas de revestimientos cerámicos, así como remates de zócalos y revestimientos, que protege el revestimiento cerámico contra agresiones mecánicas. El perfil está disponible con diferentes acabados y superficies anodizadas. Mediante el separador queda de?nida una junta entre el per?l y la baldosa. Código EAN: 4011832156502
