# Perfil de remate, referencia AEBS 110/300 de la serie SCHIENE-BASIC-AE de Schluter®. Medidas: 3m x 11mm. Color: aluminio anodizado mate natural

- Propiedad del archivo: CONSTRUNARIO
- Formato: FIEBDC-3/2012
- Programa: Construnario Versión 3.51
- Fecha de los precios: 28/10/2022
- Divisa: EUR

**AEBS110300** m Perfil de remate, referencia AEBS 110/300 de la serie SCHIENE-BASIC-AE de Schluter®. Medidas: 3m x 11mm. Color: aluminio anodizado mate natural
Precio: 4.64
Schluter®-SCHIENE-BASIC es un perfil de remate para pavimentos cerámicos u otros recubrimientos, con una transición de 90º del ala de fijación al ala de remate, terminando en un cabezal en ángulo recto. Código EAN: 4011832166082
