# Perfil para transición continua, referencia AEU 175 de la serie RENO-AEU de Schluter®. Medidas: 2,5mx17,5mm. Color: aluminio anodizado mate natural

- Propiedad del archivo: CONSTRUNARIO
- Formato: FIEBDC-3/2012
- Programa: Construnario Versión 3.51
- Fecha de los precios: 28/10/2022
- Divisa: EUR

**AEU175** m Perfil para transición continua, referencia AEU 175 de la serie RENO-AEU de Schluter®. Medidas: 2,5mx17,5mm. Color: aluminio anodizado mate natural
Precio: 13.16
Schluter®-RENO-U es un perfil para la transición continua entre dos pavimentos a distinto nivel. Mediante el separador queda definida una junta entre el perfil y la baldosa. Schluter®-RENO-EU,-EBU no tiene separador. Código EAN: 4011832046353
