# Perfil de tránsito, referencia AEVT 175 B40/100 de la serie RENO-V de Schluter®. Medidas: 1mx17,5mm. Aluminio anodizado mate natural

- Propiedad del archivo: CONSTRUNARIO
- Formato: FIEBDC-3/2012
- Programa: Construnario Versión 3.51
- Fecha de los precios: 28/10/2022
- Divisa: EUR

**AEVT175B40100** m Perfil de tránsito, referencia AEVT 175 B40/100 de la serie RENO-V de Schluter®. Medidas: 1mx17,5mm. Aluminio anodizado mate natural
Precio: 24.74
Schlüter®-RENO-V es un perfil de tránsito con un alerón variable en altura para la unión homogénea de dos recubrimientos a distinto nivel. Mediante el separador queda definida una junta entre el perfil y la baldosa. Código EAN: 4011832043253
