# Perfil de media cańa, referencia AHK1S100TSDA de la serie DILEX-AHK-TS de Schlüter®. Medidas: 2,5mx10 mm. Aluminio texturizado antracita oscuro

- Propiedad del archivo: CONSTRUNARIO
- Formato: FIEBDC-3/2012
- Programa: Construnario Versión 3.51
- Fecha de los precios: 28/10/2022
- Divisa: EUR

**AHK1S100TSDA** m Perfil de media cańa, referencia AHK1S100TSDA de la serie DILEX-AHK-TS de Schlüter®. Medidas: 2,5mx10 mm. Aluminio texturizado antracita oscuro
Precio: 21.49
Schlüter®-DILEX-AHK / -AHKA son perfiles fabricados en aluminio anodizado con forma de media cańa, adaptados para ser aplicados como ángulos internos en los revestimientos cerámicos, en encimeras de cocina, y en la entrega entre pavimentos y revestimientos. La superficie interna redondeada, sustituye el ángulo interno del revestimiento de cerámica y gracias al separador integrado, es posible crear una junta bien definida entre la cerámica y el perfil. Los perfiles están disponibles en diferentes acabados y pueden ser usados como elementos decorativos realizando elegantes contrastes. Al efecto brillo de la superficie metálica, se ańade una geometría práctica, que permite una limpieza rápida. Schlüter®-DILEX-AHK / -AHKA pueden ser utilizados en combinación con otros productos de la gama Schlüter®-Systems, en particular con Schlüter®-RONDEC, Schlüter®-DESIGN- LINE y Schlüter®-RONDEC- STEP, que poseen los mismos acabados. Por ejemplo, su utilización en encimeras de cocina es muy apreciada. Además, existen a disposición numerosas piezas especiales, como ángulos internos y externos. Schlüter®-DILEX-AHK es adecuado para la entrega de dos superficies cerámicas. Schlüter®-DILEX-AHKA es adecuado para la entrega con una superficie ya existente. Código EAN: 4011832158902
